# Parsteinsee, Neubau Dorfgemeinschaftshaus
Angebotsaufforderung (GAEB 90, DA83)
DV-Nummer: 23V048P
Währung: EUR
Auftraggeber: GEMEINDE PARSTEINSEE, AMT BRITZ-CHORIN-ODERBERG, EISENWERKST

## Los 12 - Fliesenarbeiten
Datum: 02.03.26

*Hinweis*
Geplant ist der Ersatzneubau des
Dorfgemeinschaftshauses der
Gemeinde Parsteinsee in der

Oderberger Straße 3b
16248 Parsteinsee, OT Parstein

im Auftrag der

Gemeinde Parsteinsee
vetreten durch
das Amt Britz-Chorin-Oderberg
Eisenwerkstraße 11, 16230 Britz

Objektbeschreibung

Auf einer Fläche von ca. 230m2 soll das neue
Gemeinschaftshaus der Gemeinde Parsteinsee entstehen.

Das Gebäude soll über folgende Einrichtungen verfügen:
- Bürgerbüro
- großer Mehrzweckraum für die Gemeinde und
Vereinsarbeit
- WC-Anlagen für Damen& Herren
- Barrierefreie WC-Anlage
- Teeküche
- Hausanschlussraum
- Lager
- überdachte Terrasse

Das Gemeinschaftshaus wird als eingeschossiger
Mauerwerksbau mit WDVS und verkleideten
Holzbalkendecken
errichtet. Es wird zwei Deckenebenen geben, da die
Decke über
dem Mehrzweckraum höher sein soll, als im restlichen
Bereich.
Die Decken werden wärmegedämmt und das resultierende
Kaltdach durch Lüftungsöffnungen seitens der Terrasse
belüftet. Das Dach soll als Walmdach ausgeführt werden.

Sowohl das Mauerwerk, als auch der umlaufende
Stahlbetonringbalken, folgen der Dachneigung in den
jeweiligen
Bereichen.

Der Baugrund ist nicht zum Bau geeignet und wird nach
dem
Ergebnis des Baugrundgutachtens ausgetauscht.
Die Gründung erfolgt nach erfolgreichem Bodenaustausch
über
eine Stahlbetonbodenplatte und Frostschutzschürzen.
Stützenelemente auf der Terrasse werden durch
Einzelfundamente gegründet.

Der Fußboden soll mit einer Fußbodenheizung und einem
entsprechenden Heizestrich versehen werden. Der Belag
wird je
nach der Raumnutzung zu Linoleum oder zu Fliesen
gewählt.
Ebenso verhält es sich bei der Ausführung der
umlaufenden
Sockelleisten.

Alle Wände werden verputzt, sowie mit Vließ und
Anstrich
versehen. Die WC-Räume und die Teeküche werden
zusätzlich
gefliest.

*Hinweis*
Allgemeine Vorbemerkungen

Die Preise die angeboten werden sind Festpreise und
beinhalten eine einwandfreie, sach-, fach- und
handwerksgerechte Ausführung bis zur fertigen
Leistung, unter
Zugrundelegung der anerkannten Regeln der Technik und
den
Bestimmungen der jeweils geltenden Fassung der DIN
sowie
VOB B/C

Werden Fabrikatsangaben mit der Bezeichnung o. glw.
versehen, so ist die Gleichwertigkeit unmittelbar mit
der
Einreichung des Angebotes einzureichen.

Alle angebotene Produkte und deren Hersteller sind
vollumfänglich und vergleichbar
in das Schriftexemplar des LV's einzutragen!

Zusätzlich sind folgende Gegebenheiten in die
Einheitspreise
mit einzukalkulieren.

A) Lagerflächen und Baustelleneinrichtung

Lagerflächen sind begrenzt vorhanden!
Die Arbeiten erfolgen daher zeitlich gestaffelt.
Anschlüsse für Baustrom wird durch Versorger bauseits
gestellt.
Baustromverteilerkasten erfolgt durch Gewerke Elektro.
Unterverteilung druch die jeweiligen AN.
Wasserentnahmestelle wird im Zuge der Erdarbeiten
hergestellt
Die Flächen sind nach Fertigstellung der Arbeiten zur
Reinigen
und der Urzustand ist wieder herzustellen.
Die eigene Baustelleneinrichtung ist durch den Bieter
zu
erbringen und in die EP mit einzukalkulieren.
Hebezeuge und Hilfsmittel zum erbringen der Leistung
sind
eigenverantwortlich einzukalkulieren

B) Sicherheit- und Gesundheitsschutz

Der Auftragnehmer ist nach der Baustellenverordnung
verpflichtet zur Einhaltung der einschlägigen
Unfallverhütungsvorschriften sowie der für den
Arbeitsschutz
und der Unfallverhütung geltenden Gesetze,
Richtlinien, Verordnungen, Durchführungsanweisungen und
der DIN.
Sollte die Sicherheit auf dem Grundstück nicht
gewährleistet
werden können behält sich der AG vor, diese durch einen
externen Sicherheitsdienst überwachen zu lassen.

C) Stundenlohnarbeiten

Sämtliche Stundenlohnarbeiten sind nur auf
ausdrückliche
Anordnung der Bauleitung auszuführen. Beginn und
Beendigung der Arbeiten sind der Bauleitung anzuzeigen.

Angeboten wird für die jeweilige Arbeitskraft ein
Verrechnungssatz der sämtliche Aufwendungen enthält,
insbesondere den tatsächlichen Lohn mit Zuschlägen für
Gemeinkosten, Sozialbeiträgen, vermögenswirksamen
Leistungen usw. sowie Lohn- bzw. Gehaltsnebenkosten.
Poliere sowie Vorarbeiter werden im Stundenlohn als
Facharbeiter berechnet.
Vergütung für Überwachung erfolgt nicht.
Der Stundenlohnsatz enthält alle erforderlichen und
gesetzlichen Zuschläge; eingeschlossen sind alle
Kosten für
Geräte und Baustelleneinrichtung.

*Hinweis*

**1 Untergrund reinigen, Boden, Wand**
Reinigen, Bürsten sowie Absaugen des
vorhandenen Estrich/Betons, Wand und Bodenflächen
des Flieseneinbaus
(nur nach Absprache mit der Bauleitung nach
Abbrucharbeiten).
Menge: 70,000 m2

**2 Haftgrundierung, Wand, Boden**
Haftgrund für saugende Untergründe (Beton, Estrich,
Putz,
Trockenbau) zur Haftvermittlung auftragen im System
Menge: 70,000 m2

**3 Ausgleichsmasse, Böden ca. 1-3mm**
Ausgleichen des Fußbodens aus Estrich, bei größeren
Unebenheiten, mit faserverstärkter Ausgleichsmasse,
Dicke i.M
1-3 mm, Untergrund waagerecht.
Menge: 35,000 m2

**4 Streichisolierung für Boden**
*** Grundposition ZZ 001.0
Streichisolierung, 2 mm dick (Trockendicke),
für Boden,
durch Aufbringen einer flüssigen Dichtfolie
auf Estrichfußboden
als Feuchtigkeitsabdichtung.
Verarbeitung nach Angabe
des Herstellerwerkes.
Menge: 35,000 m2

**5 Abdichtung im Verbund Boden, W0-I Kunststoffbahn**
*** Wahlposition ZZ 001.1
Abdichtung im Verbund (AIV), Boden, im
Dünnbettverfahren,
Wassereinwirkungsklasse W0-I (gering) gewebekaschierten
Kunststoffbahnen DIN 18534-5, Untergrund Zementestrich,
Putz, Trockenbau
Menge: 35,000 m2

**6 Dichtband für Streichisolierung**
*** Grundposition ZZ 002.0
Dichtband in den Ecken und in den Anschlussbereichen
Wand/Boden, bei Rohrdurchführungen und Bodeneinläufe
in die frische Spachtelung einlegen,
Überlappungen sorgfältig ausführen, eingeklebtes Band
mit
frischem Dichtkleber überspachteln.
Passend zu Fabrikat Dichtkleber
Menge: 50,000 m

**7 Abdichtung im Verbund Anschlussfuge W0-I Dichtbandeinlage elastisch**
*** Wahlposition ZZ 002.1
Abdichtung im Verbund (AIV) der Anschlussfuge
herstellen,
Wassereinwirkungsklasse W0-I (gering) DIN 18534-1, mit
elastischer Dichtbandeinlage, Breite 100 mm.
Menge: 50,000 m

**8 Kantenprofile, oberer Fliesenabschluss, Edelstahl**
*** Bezugsbeschreibung
Kantenprofile, Eckprofile, L-förmig, Edelstahl an
oberen
Fliesenabschluss bei nicht raumhohen Fliesen, an den
Wandbelag anarbeiten,
einschl. Abschlüsse im System für Innen und Außenecken
passend zu den Eckschutzschienen
für Wandfliesen im Dünnbett
Material: V2A
Art: Wandabschlussprofil Winkelprofil
Innenhöhe entspr. Wandfliesenstärke
Menge: 25,000 m

**9 Kantenprofile, oberer Fliesenabschluss, Kunststoff**
*** wie Position 8
Kunststoffprofile zum Fliesenabschluss
Menge: 10,000 m

**10 Untergrund vorbereiten für Wandfliesen**
Vorbereiten des Untergrundes für die Verlegung
von Wandfliesen durch Ausgleichen
von Unebenheiten über die zulässigen
Toleranzen der DIN hinaus,
in den Wandflächen
mit einer geeigneten Spachtelmasse bis 2 mm,
In Kleinflächen von ca. 2-2,5m2

Inkl. aller Nebenleistungen
Menge: 35,000 m2

**11 Aufdoppeln von Vorwänden oder Ablagen**
Aufdoppeln von Vorwänden oder Ablagen
mit Wediplatten o.glw.
Stärke bis 5 mm
In Kleinflächen ca. 1m2
Menge: 4,000 m2

**12 Revisionklappe 300/300 mm liefern und einbauen**
Revisionsklappe in GK Verkofferung
aus verzinktem Stahlrahmen und Stahlblech

Größe: bis 300/300 mm
Dicke Stahlblech: ca. 1 mm
Inkl. Herstellen der Öffnung

Farbe: Weiß

Inkl. Einbau und herstellen der Öffnung
Menge: 5,000 St

**13 Wandfliesen Feinsteinzeug, geklebt, ca. 30x30 bis 30x60**
Wandfliesen Feinsteinzeug
Format ca. 30x30 cm bis 30x60 cm
liefern und im Dünnbett
auf verschiedenen Untergründen
wie Installationswände Gipskartonplatten,
geputztes Mauerwerk verlegen.

incl.Verfugung:nach Wahl der AG mit Flexfugenmörtel mit
Abperleffekt

Dicke: mind. 8mm
Farbe: nach Wahl des AG, Vorbemustert Stahlblau o.ä.
Verfugung: nach Wahl des AG (mind. 3 Muster)
In Kleinflächen von ca. 2-2,5m2

Angebotenes Produkt:

'..................................'
Menge: 25,000 m2

**14 Herstellen von Löchern und Aussaprungen**
Herstellen von Löchern und Aussaprungen in Wandflächen
für
Rohrdurchführungen, Stechdosen o.ä.
Menge: 30,000 St

**15 Fliesen Ablagen von Installationswänden**
Wandfliesen wie vor, jedoch für das Verlegen auf
Ablagen/Installationswänden und als schmalen Schreifen
oberhalb der Installationswände (Wischkante) ca. 10
bis 25cm
Breite
Menge: 20,000 m

**16 Einbau Farb- o. Dekostreifen, 10cm, Mosaik**
wie oben, jedoch als Dekostreifen als Mosaik mit
farbigen
Wandfliesen, Mosaikmatten o.ä.
Farbton Vorbemustert Eisblau o.glw.
Streifen ca. 10cm Breite
Menge: 10,000 m

**17 Fliesenspiegel Wandfliesen Küchenzeile, Feinsteinzeug, geklebt**
Wandfliesen Feinsteinzeug, geklebt
Format 15x15 bis 30x30 cm liefern und im Dünnbett
auf verschiedenen Untergründen
wie Gipskartonplatten,
geputztes Mauerwerk verlegen.
Fliesenspiegel bis ca. 60-80cm Breite

incl.Verfugung: mit Flexfugenmörtel mit
Abperleffekt

Dicke: mind. 8mm
Farbe: nach Wahl des AG
Verfugung: nach Wahl des AG

Bis 2 m Höhe,
In Anpassung an bauseitige Küchenplanung
Menge: 5,000 m2

**18 Spiegel rechteckig ca. 1000mm x 500mm**
Spiegel rechteckig
Kristallspiegel mit geschliffenen
Kanten, rechteckig,
1000 mm x 500 mm,
mit profilierten Kanten und
Rundstabschliff, einschl.
Befestigung mit Spiegelklammern.

Einbauort: WC Herren, WC Damen
(Spiegel Beh. WC bauseits)
Menge: 2,000 St

**19 Bodenfliesen Feinsteinzeug, geklebt, R10-A, ca. 30x30 bis 30x60**
*** Grundposition ZZ 003.0
Bodenfliesen Feinsteinzeug, Fliesen
Format ca. 30x30 cm bis 30x60 cm
im Dünnbettverfahren, Buttering-Floating-Verfahren
auf Heizestrich
Fliesen R 10, A
(rutschhemmend nach BGR 181-2003,
GUV-I 8527)
liefern und verlegen.
incl.Verfugung: mit Flexfugenmörtel mit
Abperleffekt

Belagdicke: mind. 8mm
Farbe: nach Wahl des AG (mind. 3 Muster)
Vorbemustert Stahlblau o.ä.
Verfugung: nach Wahl des AG

Angebotenes Produkt:

'..................................'
Menge: 35,000 m2

**20 Bodenfliesen Feinsteinzeug, geklebt, R9, ca. 30x30 bis 30x60**
*** Wahlposition ZZ 003.1
Bodenfliesen wie vor, jedoch
Fliesen R 9
(rutschhemmend nach BGR 181-2003,
GUV-I 8527)

Angebotenes Produkt:

'..................................'
Menge: 35,000 m2

**21 Bodenfliesen zu Sockel, dauerelastische Verfugung**
Verlegen von Füllprofilen in Fugen
zwischen Bodenbelag u. Wand bzw. Sockelfliesen
und dauerelastischem Fugenverschluss
auf Thiokolbasis an allen horizontalen
und vertikalen Wand-u. Bodenanschlüssen
sowie an Türbekleidungen,
einschließlich Vorreinigung und
Hinterfüllen der Fugen
(Fugenbreite bis 10 mm)
Menge: 50,000 m

**22 Sockelleiste, 70 mm hoch**
Sockelleiste im Anschluss an Fußboden
versetzen und verfugen.
Material: Feinsteinzeug

Höhe  : ca. 70 mm
Fabrikat  : passend zu Bodenfliesen
Farbton  : nach Wahl des AG
Menge: 50,000 m

**23 Trennschienen Edelstahl, Belagsübergänge**
Edelstahl-Trennschienen,
als Material-Trennschienen,
bzw. zur Fugenausbildung und Belagsübergängen,
bodengleich
in verschiedenen Längen bis 1,0m
Menge: 4,000 m

**24 Dauerelastische Verfugung**
Dauerelastischem Fugenverschluss,
Silikon o.glw. an allen horizontalen
und vertikalen Wandanschlüssen
sowie an Türbekleidungen, Fenster usw.
einschließlich Vorreinigung
und Hinterfüllen der Fugen
(Fugenbreite 6 - 8 mm i. M.)
Menge: 100,000 m

**25 Stundenlohnarbeiten**
Für evtl. erforderliche Zusatzarbeiten, die nicht im
Leistungsverzeichnis erfasst sind und gegen Nachweis
zur Ausführung kommen.
Ausführung nur auf Anordnung des AG bzw. BL
Menge: 8,000 h

USt %: 19,00
